# Colector enterrado de polipropileno

- Propiedad del archivo: CYPE INGENIEROS, S.A.
- Formato: FIEBDC-3/2002
- Divisa: EUR
- Costes indirectos: 3.00 %
- IVA: 21.00 %

## I Instalaciones

### IU Urbanas

#### IUS Redes de saneamiento

**IUS012** m Colector enterrado de polipropileno.
Colector enterrado en terreno no agresivo, formado por tubo de pared tricapa de polipropileno para saneamiento, libre de halógenos, serie SN-4, rigidez anular nominal 6 kN/m², San Eco Slide Plus 6 "ABN PIPE SYSTEMS" y sección circular, con una pendiente mínima del 0,50%, para conducción de saneamiento sin presión, colocado sobre lecho de arena de 10 cm de espesor, debidamente compactada y nivelada con pisón vibrante de guiado manual, relleno lateral compactando hasta los riñones y posterior relleno con la misma arena hasta 30 cm por encima de la generatriz superior. Incluso, lubricante para montaje, accesorios y piezas especiales.
Criterio de valoración económica: El precio incluye los equipos y la maquinaria necesarios para el desplazamiento y la disposición en obra de los elementos, pero no incluye la excavación ni el relleno principal.
Incluye: Replanteo del recorrido del colector. Presentación en seco de los tubos. Vertido de la arena en el fondo de la zanja. Descenso y colocación de los tubos en el fondo de la zanja. Montaje, conexionado y comprobación de su correcto funcionamiento. Ejecución del relleno envolvente. Realización de pruebas de servicio.
Criterio de medición de proyecto: Longitud medida en proyección horizontal, entre caras interiores de arquetas u otros elementos de unión, según documentación gráfica de Proyecto.
Criterio de medición de obra: Se medirá, en proyección horizontal, la longitud realmente ejecutada según especificaciones de Proyecto, entre caras interiores de arquetas u otros elementos de unión, incluyendo los tramos ocupados por piezas especiales.

| Código | Ud | Descripción | Rendimiento | Precio | Importe |
|---|---|---|---|---|---|
| mt11abn030a | m | Tubo de pared tricapa de polipropileno para saneamiento, libre de halógenos, serie SN-4, rigidez anular nominal 6 kN/m², San Eco Slide Plus 6 "ABN PIPE SYSTEMS", de 110 mm de diámetro exterior y 3,4 mm de espesor, con extremo abocardado y junta elástica, apto para temperaturas desde -20 hasta 95°C, con capa exterior de color teja RAL 8023, capa intermedia de polipropileno con carga mineral de color gris RAL 7046 y capa interior con protección frente a las incrustaciones y con resistencia a los agentes químicos con pH de 1 a 13 de color blanco RAL 9001, suministrado en barras de 6 m de longitud. (material) | 1.050 | 8.19 | 8.60 |
| mt11ade100a | kg | Lubricante para unión mediante junta elástica de tubos y accesorios. (material) | 0.002 | 22.23 | 0.04 |
| mt01ara010a | m³ | Arena con granulometría de 0 a 5 mm de diámetro, limpia. (material) | 0.251 | 14.61 | 3.67 |
| mq01ret020b | h | Retrocargadora sobre neumáticos, de 70 kW. (maquinaria) | 0.029 | 41.71 | 1.21 |
| mq02rop020 | h | Pisón vibrante de guiado manual, de 80 kg, con placa de 30x30 cm, tipo rana. (maquinaria) | 0.207 | 4.00 | 0.83 |
| mo041 | h | Oficial 1ª construcción de obra civil. (mano de obra) | 0.168 | 23.10 | 3.88 |
| mo087 | h | Ayudante construcción de obra civil. (mano de obra) | 0.081 | 21.94 | 1.78 |
| % | % | Costes directos complementarios | 2 % | 20.01 | 0.40 |
|  |  | Costes directos |  |  | 20.41 |
